# Controlo de pragas de insectos

- Propriedade do ficheiro: CYPE INGENIEROS, S.A.
- Formato: FIEBDC-3/2002
- Âmbito geográfico: Moçambique
- Moeda: MZN
- Custos indirectos: 3.00 %
- IVA: 17.00 %

## 0 Trabalhos prévios

### 0D Desratização, desinfecção e eliminação de plantas

#### 0DD Desinfecções

**0DD010** m² Controlo de pragas de insectos.
Desinsectação através da aplicação de produtos insecticidas no interior do edifício. Incluindo limpeza, recolha e remoção de entulho.
Inclui: Preparação do produto. Aplicação do produto no interior do edifício. Recolha de resíduos e carga para contentor.
Critério de medição de projecto: Superfície medida segundo documentação gráfica de Projecto.
Critério de medição de obra: Medir-se-á a superfície realmente executada segundo especificações de Projecto.

| Código | Un | Descrição | Rendimento | Preço | Importância |
|---|---|---|---|---|---|
| mt48pla010 | kg | Insecticida para o controlo de pragas de insectos. (material) | 0.002 | 1038.05 | 2.08 |
| mq09pla010 | h | Pulverizador manual para tratamentos fitossanitários e herbicidas. (equipamento) | 0.003 | 880.71 | 2.64 |
| mo020 | h | Oficial de 1ª construção. (mão de obra) | 0.004 | 134.36 | 0.54 |
| % | % | Custos directos complementares | 2 % | 5.26 | 0.11 |
|  |  | Custos directos |  |  | 5.37 |
