# Desmatação de arbustos e ervas

- Propriedade do ficheiro: CYPE INGENIEROS, S.A.
- Formato: FIEBDC-3/2002
- Âmbito geográfico: Moçambique
- Moeda: MZN
- Custos indirectos: 3.00 %
- IVA: 17.00 %

## 0 Trabalhos prévios

### 0D Desratização, desinfecção e eliminação de plantas

#### 0DP Eliminação de plantas

**0DP020** m² Desmatação de arbustos e ervas.
Desmatação de arbustos e ervas, no interior e no exterior do edifício, com motorroçadora. Inclusive recolha dos restos vegetais gerados e carga para contentor.
Inclui: Protecção e sinalização dos espaços afectados. Arranque de arbustos e ervas. Recolha da folhagem. Carga para contentor.
Critério de medição de projecto: Superfície medida segundo documentação gráfica de Projecto.
Critério de medição de obra: Medir-se-á a superfície realmente executada segundo especificações de Projecto.

| Código | Un | Descrição | Rendimento | Preço | Importância |
|---|---|---|---|---|---|
| mq09bro010 | h | Motorroçadora equipada com disco de dentes de serra o com fio de corte, de 0,42 kW de potência. (equipamento) | 0.035 | 160.20 | 5.61 |
| mo112 | h | Operário especializado construção. (mão de obra) | 0.039 | 102.68 | 4.00 |
| mo113 | h | Operário não qualificado construção. (mão de obra) | 0.039 | 101.01 | 3.94 |
| % | % | Custos directos complementares | 2 % | 13.55 | 0.27 |
|  |  | Custos directos |  |  | 13.82 |
