# Ensaio destrutivo: extracção de carote

- Propriedade do ficheiro: CYPE INGENIEROS, S.A.
- Formato: FIEBDC-3/2002
- Âmbito geográfico: Moçambique
- Moeda: MZN
- Custos indirectos: 3.00 %
- IVA: 17.00 %

## 0 Trabalhos prévios

### 0E Recolha de amostras e ensaios para estudo de patologias

#### 0EH Ensaios de informação do betão endurecido

**0EH010** Ud Ensaio destrutivo: extracção de carote.
Ensaio destrutivo consistente na rotura à compressão de carote de betão endurecido de 150 mm de diâmetro e 300 mm de comprimento, extraído através de sonda rotativa em muro de betão. Incluindo corte, cura, alisamento e enchimento de furo com argamassa epóxi, sem incluir sondagem nem reposição de revestimentos nem recobrimentos.
Inclui: Extracção de carote. Realização do ensaio. Enchimento do furo.
Critério de medição de projecto: Número de unidades previstas, segundo documentação gráfica de Projecto.
Critério de medição de obra: Medir-se-á o número de unidades realmente executadas segundo especificações de Projecto.

| Código | Un | Descrição | Rendimento | Preço | Importância |
|---|---|---|---|---|---|
| mt49hoc030f | Ud | Extracção de carote de betão endurecido de 150 mm de diâmetro e 300 mm de comprimento através de sonda rotativa, talhamento, alisamento e ensaio para determinar a resistência à compressão segundo NP EN 12504-1, sem incluir sondagem nem reposição de revestimentos ou recobrimentos. (material) | 1.000 | 22846.35 | 22846.35 |
| mt49hoc040r | Ud | Enchimento de orifícios com argamassa epóxi, de 150 mm de diâmetro, em muros. (material) | 1.000 | 3327.56 | 3327.56 |
| % | % | Custos directos complementares | 2 % | 26173.91 | 523.48 |
|  |  | Custos directos |  |  | 26697.39 |
