# Ensaio estático de carga de viga

- Propriedade do ficheiro: CYPE INGENIEROS, S.A.
- Formato: FIEBDC-3/2002
- Âmbito geográfico: Moçambique
- Moeda: MZN
- Custos indirectos: 3.00 %
- IVA: 17.00 %

## 0 Trabalhos prévios

### 0E Recolha de amostras e ensaios para estudo de patologias

#### 0EP Provas de carga

**0EP020** Ud Ensaio estático de carga de viga.
Realização de ensaio estático de carga de viga, até 2500 kg/m de sobrecarga, durante um ciclo. Sem incluir os elementos de carga, o escoramento de segurança, a carga e descarga, assim como a preparação dos elementos de carga. Inclusive relatório técnico.
Inclui: Realização do ensaio.
Critério de medição de projecto: Número de unidades previstas, segundo documentação gráfica de Projecto.
Critério de medição de obra: Medir-se-á o número de unidades realmente executadas segundo especificações de Projecto.

| Código | Un | Descrição | Rendimento | Preço | Importância |
|---|---|---|---|---|---|
| mt49epc020a | Ud | Ensaio estático de carga numa viga, até 2500 kg/m de sobrecarga, de um ciclo de duração. (material) | 1.000 | 29981.34 | 29981.34 |
| % | % | Custos directos complementares | 2 % | 29981.34 | 599.63 |
|  |  | Custos directos |  |  | 30580.97 |
