# Remoção de lodos em escavações arqueológicas

- Propriedade do ficheiro: CYPE INGENIEROS, S.A.
- Formato: FIEBDC-3/2002
- Âmbito geográfico: Moçambique
- Moeda: MZN
- Custos indirectos: 3.00 %
- IVA: 17.00 %

## 0 Trabalhos prévios

### 0G Trabalhos arqueológicos

#### 0GE Escavações arqueológicas e transportes

**0GE025** m³ Remoção de lodos em escavações arqueológicas.
Remoção dos lodos depositados no fundo das escavações arqueológicas como consequência da escorrência das águas superficiais, com meios manuais, e seguimento arqueológico na obra. Incluindo carga manual dos lodos e detritos e transporte manual com carrinho de mão a ponto de inspecção arqueológica, para tratamento dos mesmos.
Inclui: Marcação no terreno. Remoção dos lodos e detritos. Carga para camião dos lodos e detritos.
Critério de medição de projecto: Volume medido segundo documentação gráfica de Projecto.
Critério de medição de obra: Será medido o volume realmente removido segundo especificações de Projecto.

| Código | Un | Descrição | Rendimento | Preço | Importância |
|---|---|---|---|---|---|
| mo112 | h | Operário especializado construção. (mão de obra) | 4.968 | 97.25 | 483.14 |
| % | % | Custos directos complementares | 2 % | 483.14 | 9.66 |
|  |  | Custos directos |  |  | 492.80 |
