# Carga e transporte manual de materiais arqueológicos

- Propriedade do ficheiro: CYPE INGENIEROS, S.A.
- Formato: FIEBDC-3/2002
- Âmbito geográfico: Moçambique
- Moeda: MZN
- Custos indirectos: 3.00 %
- IVA: 17.00 %

## 0 Trabalhos prévios

### 0G Trabalhos arqueológicos

#### 0GE Escavações arqueológicas e transportes

**0GE060** m³ Carga e transporte manual de materiais arqueológicos.
Carga e transporte manual dos materiais arqueológicos encontrados durante o decorrer das escavações arqueológicas, desde o ponto de inspecção arqueológica, donde se encontram depositados, até ao seu ponto de armazenamento dentro do próprio depósito, para a sua posterior recolha e transporte até ao ponto de armazenamento final.
Critérios considerados na determinação do preço da unidade de obra: O preço não inclui o transporte.
Inclui: Carga para camião dos materiais arqueológicos. Transporte e descarga. Armazenamento na zona designada.
Critério de medição de projecto: Volume medido segundo documentação gráfica de Projecto.
Critério de medição de obra: Será medido, incluindo o empolamento, o volume de restos realmente transportado segundo especificações de Projecto.

| Código | Un | Descrição | Rendimento | Preço | Importância |
|---|---|---|---|---|---|
| mo112 | h | Operário especializado construção. (mão de obra) | 2.252 | 98.35 | 221.48 |
| % | % | Custos directos complementares | 2 % | 221.48 | 4.43 |
|  |  | Custos directos |  |  | 225.91 |
