# Protecção de mobiliário

- Propriedade do ficheiro: CYPE INGENIEROS, S.A.
- Formato: FIEBDC-3/2002
- Âmbito geográfico: Moçambique
- Moeda: MZN
- Custos indirectos: 3.00 %
- IVA: 17.00 %

## 0 Trabalhos prévios

### 0M Equipamento

#### 0MP Protecção

**0MP011** m³ Protecção de mobiliário.
Fornecimento e colocação de películas de polietileno transparente sobre o mobiliário (aproximadamente 2 ud/m³), sobrepostas entre si pelo menos 15 cm e fixadas com fita adesiva, para protegê-lo contra a sujidade e o pó ocasionado pelos trabalhos de reabilitação. Incluindo a posterior remoção das películas, recolha e carga para contentor.
Inclui: Colocação da protecção. Remoção da protecção e carga para contentor.
Critério de medição de projecto: Volume medido segundo documentação gráfica de Projecto.
Critério de medição de obra: Medir-se-á o volume realmente executado segundo especificações de Projecto.

| Código | Un | Descrição | Rendimento | Preço | Importância |
|---|---|---|---|---|---|
| mt32war020 | m² | Lâmina de polietileno transparente, de 0,2 mm de espessura. (material) | 5.880 | 15.91 | 93.55 |
| mt32war030 | m | Fita plástica autocolante. (material) | 1.680 | 3.71 | 6.23 |
| mo113 | h | Operário não qualificado construção. (mão de obra) | 0.287 | 96.77 | 27.77 |
| % | % | Custos directos complementares | 2 % | 127.55 | 2.55 |
|  |  | Custos directos |  |  | 130.10 |
