# Transporte de mobiliário

- Propriedade do ficheiro: CYPE INGENIEROS, S.A.
- Formato: FIEBDC-3/2002
- Âmbito geográfico: Moçambique
- Moeda: MZN
- Custos indirectos: 3.00 %
- IVA: 17.00 %

## 0 Trabalhos prévios

### 0M Equipamento

#### 0MT Deslocamento e transporte

**0MT021** m³ Transporte de mobiliário.
Transporte de mobiliário (aproximadamente 4 ud/m³) com um peso médio de até 500 kg/m³, através de camião a uma distância máxima de 5 km. Inclusive carga, descarga e armazenamento dos elementos na zona designada.
Inclui: Carga para camião. Transporte do material. Descarga de cada um dos elementos. Armazenamento na zona designada.
Critério de medição de projecto: Volume medido segundo documentação gráfica de Projecto.
Critério de medição de obra: Medir-se-á o volume realmente executado segundo especificações de Projecto.

| Código | Un | Descrição | Rendimento | Preço | Importância |
|---|---|---|---|---|---|
| mq04cap010a | h | Camião para transporte, de 12 t de carga. (equipamento) | 0.304 | 2849.62 | 866.28 |
| mo113 | h | Operário não qualificado construção. (mão de obra) | 0.136 | 96.77 | 13.16 |
| % | % | Custos directos complementares | 2 % | 879.44 | 17.59 |
|  |  | Custos directos |  |  | 897.03 |
