# Escoramento de pilar de betão armado

- Propriedade do ficheiro: CYPE INGENIEROS, S.A.
- Formato: FIEBDC-3/2002
- Âmbito geográfico: Moçambique
- Moeda: MZN
- Custos indirectos: 3.00 %
- IVA: 17.00 %

## 0 Trabalhos prévios

### 0P Cofragens, escoramentos e cimbres

#### 0PB Elementos estruturais verticais

**0PB030** Ud Escoramento de pilar de betão armado.
Execução de escoramento de pilar de betão armado, até o deixar sem carga antes de iniciar os trabalhos de reforço e reparação das suas armaduras, composto por 500 kg de perfis laminados de aço EN 10025 S235JR colocados nas duas faces do pilar. Incluindo elementos de contraventamento e fixação com a estrutura portante, desperdícios, cortes, soldaduras e trabalhos de montagem, colocação em carga e remoção do escoramento após a sua utilização, com os meios adequados.
Inclui: Implantação e marcação dos eixos de apoio nas faces do pilar. Limpeza e nivelação da superfície de apoio. Instalação e teste de carga da escora. Desmontagem e remoção das escoras após a finalização das obras.
Critério de medição de projecto: Número de unidades previstas, segundo documentação gráfica de Projecto.
Critério de medição de obra: Medir-se-á o número de unidades realmente executadas segundo especificações de Projecto.

| Código | Un | Descrição | Rendimento | Preço | Importância |
|---|---|---|---|---|---|
| mt07ala010aeb | kg | Aço laminado EN 10025 S235JR, em perfis laminados a quente, peças simples, para aplicações estruturais, acabamento com primário antioxidante. Trabalhado e montado em oficina, para colocar com ligações soldadas em obra. (material) | 500.000 | 94.50 | 47250.00 |
| mo047 | h | Oficial de 1ª montador de estruturas metálicas. (mão de obra) | 13.876 | 138.26 | 1918.50 |
| mo094 | h | Ajudante de montador de estruturas metálicas. (mão de obra) | 27.751 | 103.28 | 2866.12 |
| mo020 | h | Oficial de 1ª construção. (mão de obra) | 6.938 | 132.85 | 921.71 |
| mo113 | h | Operário não qualificado construção. (mão de obra) | 13.876 | 95.68 | 1327.66 |
| % | % | Custos directos complementares | 2 % | 54283.99 | 1085.68 |
|  |  | Custos directos |  |  | 55369.67 |
