# Sondagem geotérmica

- Propriedade do ficheiro: CYPE INGENIEROS, S.A.
- Formato: FIEBDC-3/2002
- Âmbito geográfico: Moçambique
- Moeda: MZN
- Custos indirectos: 3.00 %
- IVA: 17.00 %

## A Acondicionamento do terreno

### AD Movimento de terras em edificação

#### ADG Escavações para geotermia

**ADG002** m Sondagem geotérmica.
Perfuração do terreno com máquina dotada de dupla cabeça, para a realização de 10 sondagens de 50 m de profundidade e diâmetro entre 130 e 180 mm, com tubo recuperável em terrenos instáveis, extracção das hastes e da ferramenta de perfuração, introdução da sonda geotérmica acompanhada do tubo de injecção e os pesos necessários para o lastrado da sonda através da utilização de guia mecânica para desenrolar a sonda, injecção da argamassa e extracção da tubagem recuperável. Inclusive mangueiras para a condução dos detritos da perfuração até os contentores através do sistema Preventer.
Critérios considerados na determinação do preço da unidade de obra: O preço não inclui a argamassa nem a sonda geotérmica.
Inclui: Perfuração do terreno. Extracção das hastes de perfuração. Introdução da sonda com o tubo de injecção. Injecção da argamassa. Extracção da tubagem de revestimento. Montagem, ligação e verificação do seu correcto funcionamento.
Critério de medição de projecto: Comprimento medido segundo documentação gráfica de Projecto.
Critério de medição de obra: Será medido o comprimento total da sonda geotérmica introduzida verticalmente no terreno.

| Código | Un | Descrição | Rendimento | Preço | Importância |
|---|---|---|---|---|---|
| mq03geo020 | h | Equipamento hidráulico sobre lagartas, com dupla cabeça, para a perfuração do terreno em sondagens geotérmicas, com sistema Preventer para a evacuação dos detritos de perfuração, complementado com equipamento compacto de bomba e desareador para a circulação do fluido de perfuração. (equipamento) | 0.132 | 3784.77 | 499.59 |
| mq03geo030 | h | Equipamento de injecção para sondagens geotérmicas. (equipamento) | 0.132 | 1221.54 | 161.24 |
| mo041 | h | Oficial de 1ª construção de obra civil. (mão de obra) | 0.508 | 134.36 | 68.25 |
| mo087 | h | Ajudante de construção de obra civil. (mão de obra) | 0.508 | 100.44 | 51.02 |
| % | % | Custos directos complementares | 2 % | 780.10 | 15.60 |
|  |  | Custos directos |  |  | 795.70 |
