# Micropoço de bombagem provisório

- Propriedade do ficheiro: CYPE INGENIEROS, S.A.
- Formato: FIEBDC-3/2002
- Âmbito geográfico: Moçambique
- Moeda: MZN
- Custos indirectos: 3.00 %
- IVA: 17.00 %

## A Acondicionamento do terreno

### AH Bombagens

#### AHP Poços de bombagem

**AHP110** m Micropoço de bombagem provisório.
Micropoço de bombagem provisório, até 5 m de profundidade, realizado com tubo de aço de 180 mm de diâmetro, para alojamento de bomba submergível, a utilizar nos trabalhos de bombagem da água do fundo da escavação.
Critérios considerados na determinação do preço da unidade de obra: O preço não inclui a bomba submergível.
Inclui: Cravação do tubo para formar o micropoço. Escavação do micropoço pelo interior do tubo. Armazenamento do material removido. Enchimento do micropoço.
Critério de medição de projecto: Comprimento medido segundo documentação gráfica de Projecto.
Critério de medição de obra: Medir-se-á o comprimento realmente executado segundo especificações de Projecto.

| Código | Un | Descrição | Rendimento | Preço | Importância |
|---|---|---|---|---|---|
| mt11dap020a | m | Micropoço de bombagem provisório, até 5 m de profundidade, realizado com tubo de aço de 180 mm de diâmetro. (material) | 1.000 | 23687.27 | 23687.27 |
| % | % | Custos directos complementares | 2 % | 23687.27 | 473.75 |
|  |  | Custos directos |  |  | 24161.02 |
