# Colector em ensoleiramento

- Propriedade do ficheiro: CYPE INGENIEROS, S.A.
- Formato: FIEBDC-3/2002
- Âmbito geográfico: Moçambique
- Moeda: MZN
- Custos indirectos: 3.00 %
- IVA: 17.00 %

## A Acondicionamento do terreno

### AS Redes de drenagem horizontais

#### ASC Colectores

**ASC020** m Colector em ensoleiramento.
Colector enterrado da rede horizontal de saneamento, sem caixas, através de sistema integral registável, em ensoleiramento geral, com uma pendente mínima de 1,00% para a drenagem de águas residuais e 0,50% para a drenagem de águas pluviais, formado por tubo de polipropileno, série SN-10, rigidez anelar nominal 10 kN/m², de 125 mm de diâmetro exterior, com junta elástica, embebida em ensoleiramento. Inclusive acessórios, registos, uniões e peças especiais, lubrificante para montagem e fixação à armadura da laje.
Inclui: Marcação do traçado da conduta com as respectivas pendentes. Disposição de tubos e peças especiais. Montagem, ligação e verificação do seu correcto funcionamento.
Critério de medição de projecto: Comprimento medido em projecção horizontal, segundo documentação gráfica de Projecto.
Critério de medição de obra: Medir-se-á, em projecção horizontal, o comprimento realmente executado segundo especificações de Projecto, incluindo os tramos ocupados por peças especiais.

| Código | Un | Descrição | Rendimento | Preço | Importância |
|---|---|---|---|---|---|
| mt11tpg010b | m | Tubo de polipropileno para saneamento, série SN-10, rigidez anelar nominal 10 kN/m², de parede tricamada, cor telha, de 125 mm de diâmetro exterior e 4,4 mm de espessura, fabricado segundo a norma CEN TC 155 WG13, inclusive juntas de borracha. (material) | 1.050 | 2711.59 | 2847.17 |
| mt11tpg020b | Ud | Repercussão, por m de tubagem, de acessórios, uniões e peças especiais para tubo de polipropileno para saneamento, série SN-10, de 125 mm de diâmetro exterior. (material) | 2.000 | 813.48 | 1626.96 |
| mt11ade100a | kg | Lubrificante para união através de junta elástica de tubos e acessórios. (material) | 0.002 | 2007.28 | 4.01 |
| mo008 | h | Oficial de 1ª canalizador. (mão de obra) | 0.134 | 136.52 | 18.29 |
| mo107 | h | Ajudante de canalizador. (mão de obra) | 0.067 | 99.12 | 6.64 |
| % | % | Custos directos complementares | 2 % | 4503.07 | 90.06 |
|  |  | Custos directos |  |  | 4593.13 |
