# Grelha electrossoldada, para calha de drenagem

- Propriedade do ficheiro: CYPE INGENIEROS, S.A.
- Formato: FIEBDC-3/2002
- Âmbito geográfico: Moçambique
- Moeda: MZN
- Custos indirectos: 3.00 %
- IVA: 17.00 %

## A Acondicionamento do terreno

### AS Redes de drenagem horizontais

#### ASI Drenagens em pavimentos

**ASI060** m Grelha electrossoldada, para calha de drenagem.
Grelha electrossoldada anti-deslizante, de 1000 mm de largura, acabamento galvanizado a quente, realizada com chapas portantes de aço laminado EN 10025 S235JR, em perfil plano laminado a quente, de 30x3 mm, separadas 34 mm entre si, separadores de varão quadrado retorcido, de aço com baixo conteúdo em carbono NP EN ISO 16120-2 C4D, de 5 mm de lado, separados 38 mm entre sí e aro de aço laminado EN 10025 S235JR, em perfil omega laminado a quente, para calha de drenagem, colocada sobre o aro de apoio. Inclusive aro de apoio.
Inclui: Marcação. Colocação do aro de apoio. Montagem da grelha.
Critério de medição de projecto: Comprimento medido em projecção horizontal, segundo documentação gráfica de Projecto.
Critério de medição de obra: Medir-se-á, em projecção horizontal, o comprimento realmente executado segundo especificações de Projecto.

| Código | Un | Descrição | Rendimento | Preço | Importância |
|---|---|---|---|---|---|
| mt07rel040N | m | Grelha electrossoldada anti-deslizante, de 1000 mm de largura, acabamento galvanizado a quente, realizada com chapas portantes de aço laminado EN 10025 S235JR, em perfil plano laminado a quente, de 30x3 mm, separadas 34 mm entre si, separadores de varão quadrado retorcido, de aço com baixo conteúdo em carbono NP EN ISO 16120-2 C4D, de 5 mm de lado, separados 38 mm entre sí e aro de aço laminado EN 10025 S235JR, em perfil omega laminado a quente, inclusive aro de apoio, de aço laminado EN 10025 S235JR, em perfil angular laminado a quente, de 30 mm, acabamento galvanizado a quente. (material) | 1.000 | 3209.88 | 3209.88 |
| mo020 | h | Oficial de 1ª construção. (mão de obra) | 0.259 | 132.85 | 34.41 |
| mo113 | h | Operário não qualificado construção. (mão de obra) | 0.259 | 95.68 | 24.78 |
| % | % | Custos directos complementares | 2 % | 3269.07 | 65.38 |
|  |  | Custos directos |  |  | 3334.45 |
