# Cimento consumido em excesso em betonagem de microestacas

- Propriedade do ficheiro: CYPE INGENIEROS, S.A.
- Formato: FIEBDC-3/2002
- Âmbito geográfico: Moçambique
- Moeda: MZN
- Custos indirectos: 3.00 %
- IVA: 17.00 %

## C Fundações

### CP Profundas

#### CPM Microestacas

**CPM070** kg Cimento consumido em excesso em betonagem de microestacas.
Cimento utilizado na preparação de argamassa ou leitada de cimento, consumidas em excesso sobre o volume teórico correspondente ao diâmetro nominal da microestaca, durante os trabalhos de betonagem.
Critério de medição de obra: Determinar-se-á, a partir do peso obtido em balança oficial das unidades chegadas à obra, o peso das unidades realmente executadas segundo especificações de Projecto.

| Código | Un | Descrição | Rendimento | Preço | Importância |
|---|---|---|---|---|---|
| mt08cem010e | kg | Cimento Portland CEM I 52,5 N, em sacos, segundo NP EN 197-1. (material) | 1.000 | 5.54 | 5.54 |
| mo113 | h | Operário não qualificado construção. (mão de obra) | 0.007 | 96.77 | 0.68 |
| % | % | Custos directos complementares | 2 % | 6.22 | 0.12 |
|  |  | Custos directos |  |  | 6.34 |
