# Viga de arranque de betão ciclópico sobre sapata contínua

- Propriedade do ficheiro: CYPE INGENIEROS, S.A.
- Formato: FIEBDC-3/2002
- Âmbito geográfico: Moçambique
- Moeda: MZN
- Custos indirectos: 3.00 %
- IVA: 17.00 %

## C Fundações

### CS Superficiais

#### CSA Vigas de arranque

**CSA020** m³ Viga de arranque de betão ciclópico sobre sapata contínua.
Viga de arranque de betão ciclópico sobre sapata contínua, realizada com betão C12/15 (X0(P); D25; S3; Cl 1,0) fabricado em central e betonagem desde camião (60% de volume) e rachão de tamanho máximo 25 cm (40% de volume), para apoio de parede de alvenaria.
Critérios considerados na determinação do preço da unidade de obra: O preço não inclui a cofragem.
Inclui: Marcação. Betonagem e compactação do betão. Colocação das pedras no betão fresco. Coroamento e nivelamento. Cura do betão.
Critério de medição de projecto: Volume medido segundo documentação gráfica de Projecto.
Critério de medição de obra: Medir-se-á o volume realmente executado segundo especificações de Projecto.

| Código | Un | Descrição | Rendimento | Preço | Importância |
|---|---|---|---|---|---|
| mt10hmf020Lb | m³ | Betão simples C12/15 (X0(P); D25; S3; Cl 1,0), fabricado em central, segundo NP EN 206. (material) | 0.660 | 3674.21 | 2424.98 |
| mt01arg110a | m³ | Rachão de tamanho máximo 25 cm. (material) | 0.400 | 565.61 | 226.24 |
| au00auh020 |  | Calha para descarga do betão. | 1.000 | 0.00 | 0.00 |
| au00auh040 |  | Vibrador de betão, eléctrico. | 1.000 | 0.00 | 0.00 |
| mo045 | h | Oficial de 1ª estruturista, em trabalhos de betonagem. (mão de obra) | 0.151 | 139.83 | 21.11 |
| mo092 | h | Ajudante de estruturista, em trabalhos de betonagem. (mão de obra) | 0.151 | 104.45 | 15.77 |
| mo113 | h | Operário não qualificado construção. (mão de obra) | 1.208 | 96.77 | 116.90 |
| % | % | Custos directos complementares | 2 % | 2805.00 | 56.10 |
|  |  | Custos directos |  |  | 2861.10 |
