# Demolição de muro de betão armado

- Propriedade do ficheiro: CYPE INGENIEROS, S.A.
- Formato: FIEBDC-3/2002
- Âmbito geográfico: Moçambique
- Moeda: MZN
- Custos indirectos: 3.00 %
- IVA: 17.00 %

## D Demolições

### DD Fundações

#### DDC Contenções

**DDC020** m³ Demolição de muro de betão armado.
Demolição de muro de contenção de betão armado com martelo pneumático e equipamento de oxicorte, e carga manual para camião ou contentor.
Inclui: Demolição do elemento. Corte das armaduras. Fragmentação do entulho em peças manejáveis. Remoção e acumulação de entulho. Limpeza dos restos da obra. Carga manual de entulho para camião ou contentor.
Critério de medição de projecto: Volume medido segundo documentação gráfica de Projecto.
Critério de medição de obra: Será medido o volume realmente demolido segundo especificações de Projecto.

| Código | Un | Descrição | Rendimento | Preço | Importância |
|---|---|---|---|---|---|
| mq05mai030 | h | Martelo pneumático. (equipamento) | 4.637 | 163.41 | 757.73 |
| mq05pdm010a | h | Compressor portátil eléctrico 2 m³/min de caudal. (equipamento) | 2.318 | 152.60 | 353.73 |
| mq08sol010 | h | Equipamento de oxicorte, com acetileno como combustível e oxigénio como comburente. (equipamento) | 1.391 | 295.17 | 410.58 |
| mo019 | h | Oficial de 1ª soldador. (mão de obra) | 1.655 | 136.12 | 225.28 |
| mo112 | h | Operário especializado construção. (mão de obra) | 8.277 | 98.35 | 814.04 |
| mo113 | h | Operário não qualificado construção. (mão de obra) | 2.759 | 96.77 | 266.99 |
| % | % | Custos directos complementares | 2 % | 2828.35 | 56.57 |
|  |  | Custos directos |  |  | 2884.92 |
