# Demolição de fundação de alvenaria

- Propriedade do ficheiro: CYPE INGENIEROS, S.A.
- Formato: FIEBDC-3/2002
- Âmbito geográfico: Moçambique
- Moeda: MZN
- Custos indirectos: 3.00 %
- IVA: 17.00 %

## D Demolições

### DD Fundações

#### DDS Superficiais

**DDS020** m³ Demolição de fundação de alvenaria.
Demolição de fundação de alvenaria de tijolo cerâmico maciço, de mais de 1,5 m de profundidade máxima, com martelo pneumático e carga mecânica para camião ou contentor.
Inclui: Demolição do elemento. Fragmentação do entulho em peças manejáveis. Remoção e acumulação de entulho. Limpeza dos restos da obra. Carga mecânica de entulho para camião ou contentor.
Critério de medição de projecto: Volume medido segundo documentação gráfica de Projecto.
Critério de medição de obra: Será medido o volume realmente demolido, medido como diferença entre os perfis removidos antes de começar a demolição e os removidos ao finalizá-la, aprovados pelo director de fiscalização de obra, segundo especificações de Projecto.

| Código | Un | Descrição | Rendimento | Preço | Importância |
|---|---|---|---|---|---|
| mq05mai030 | h | Martelo pneumático. (equipamento) | 2.318 | 163.41 | 378.78 |
| mq05pdm110 | h | Compressor portátil diesel média pressão 10 m³/min. (equipamento) | 1.159 | 277.15 | 321.22 |
| mq01ret010 | h | Miniretroescavadora sobre pneus de 15 kW. (equipamento) | 0.435 | 1640.07 | 713.43 |
| mo112 | h | Operário especializado construção. (mão de obra) | 3.794 | 98.35 | 373.14 |
| % | % | Custos directos complementares | 2 % | 1786.57 | 35.73 |
|  |  | Custos directos |  |  | 1822.30 |
