# Demolição de fundação de betão

- Propriedade do ficheiro: CYPE INGENIEROS, S.A.
- Formato: FIEBDC-3/2002
- Âmbito geográfico: Moçambique
- Moeda: MZN
- Custos indirectos: 3.00 %
- IVA: 17.00 %

## D Demolições

### DD Fundações

#### DDS Superficiais

**DDS030** m³ Demolição de fundação de betão.
Demolição de ensoleiramento geral de betão simples, de mais de 1,5 m de profundidade máxima, com martelo pneumático, e carga manual para camião ou contentor.
Inclui: Demolição do elemento. Fragmentação do entulho em peças manejáveis. Remoção e acumulação de entulho. Limpeza dos restos da obra. Carga manual de entulho para camião ou contentor.
Critério de medição de projecto: Volume medido segundo documentação gráfica de Projecto.
Critério de medição de obra: Será medido o volume realmente demolido, medido como diferença entre os perfis removidos antes de começar a demolição e os removidos ao finalizá-la, aprovados pelo director de fiscalização de obra, segundo especificações de Projecto.

| Código | Un | Descrição | Rendimento | Preço | Importância |
|---|---|---|---|---|---|
| mq05mai030 | h | Martelo pneumático. (equipamento) | 1.159 | 163.41 | 189.39 |
| mq05pdm010a | h | Compressor portátil eléctrico 2 m³/min de caudal. (equipamento) | 0.580 | 152.60 | 88.51 |
| mo113 | h | Operário não qualificado construção. (mão de obra) | 10.864 | 96.77 | 1051.31 |
| mo112 | h | Operário especializado construção. (mão de obra) | 1.449 | 98.35 | 142.51 |
| % | % | Custos directos complementares | 2 % | 1471.72 | 29.43 |
|  |  | Custos directos |  |  | 1501.15 |
