# Demolição de fundação de betão

- Propriedade do ficheiro: CYPE INGENIEROS, S.A.
- Formato: FIEBDC-3/2002
- Âmbito geográfico: Moçambique
- Moeda: MZN
- Custos indirectos: 3.00 %
- IVA: 17.00 %

## D Demolições

### DD Fundações

#### DDS Superficiais

**DDS030** m³ Demolição de fundação de betão.
Demolição de ensoleiramento geral de betão armado, de mais de 1,5 m de profundidade máxima, com retroescavadora com martelo demolidor e equipamento de oxicorte, e carga mecânica para camião ou contentor.
Inclui: Demolição do elemento. Corte das armaduras com equipamento de oxicorte. Fragmentação do entulho em peças manejáveis. Remoção e acumulação de entulho. Limpeza dos restos da obra. Carga mecânica de entulho para camião ou contentor.
Critério de medição de projecto: Volume medido segundo documentação gráfica de Projecto.
Critério de medição de obra: Será medido o volume realmente demolido, medido como diferença entre os perfis removidos antes de começar a demolição e os removidos ao finalizá-la, aprovados pelo director de fiscalização de obra, segundo especificações de Projecto.

| Código | Un | Descrição | Rendimento | Preço | Importância |
|---|---|---|---|---|---|
| mq01exn050c | h | Retroescavadora sobre pneus, de 85 kW, com martelo demolidor. (equipamento) | 0.811 | 2603.28 | 2111.26 |
| mq01ret010 | h | Miniretroescavadora sobre pneus de 15 kW. (equipamento) | 0.290 | 1640.07 | 475.62 |
| mq08sol010 | h | Equipamento de oxicorte, com acetileno como combustível e oxigénio como comburente. (equipamento) | 0.869 | 295.17 | 256.50 |
| mo113 | h | Operário não qualificado construção. (mão de obra) | 0.776 | 96.77 | 75.09 |
| mo019 | h | Oficial de 1ª soldador. (mão de obra) | 1.035 | 136.12 | 140.88 |
| % | % | Custos directos complementares | 2 % | 3059.35 | 61.19 |
|  |  | Custos directos |  |  | 3120.54 |
