# Demolição de abobadilhas

- Propriedade do ficheiro: CYPE INGENIEROS, S.A.
- Formato: FIEBDC-3/2002
- Âmbito geográfico: Moçambique
- Moeda: MZN
- Custos indirectos: 3.00 %
- IVA: 17.00 %

## D Demolições

### DE Estruturas

#### DEH Betão

**DEH070** m² Demolição de abobadilhas.
Demolição de abobadilhas de laje aligeirada, com meios manuais e martelo pneumático, remoção prévia do pavimento e da sua base, e carga manual para camião ou contentor.
Critérios considerados na determinação do preço da unidade de obra: O preço não inclui a remoção do pavimento.
Inclui: Marcação da superfície de abobadilhas a demolir. Demolição do elemento. Fragmentação do entulho em peças manejáveis. Remoção e acumulação de entulho. Limpeza dos restos da obra. Carga manual de entulho para camião ou contentor.
Critério de medição de projecto: Superfície medida segundo documentação gráfica de Projecto.
Critério de medição de obra: Medir-se-á a superfície realmente demolida segundo especificações de Projecto.

| Código | Un | Descrição | Rendimento | Preço | Importância |
|---|---|---|---|---|---|
| mq05mai030 | h | Martelo pneumático. (equipamento) | 0.348 | 163.41 | 56.87 |
| mq05pdm110 | h | Compressor portátil diesel média pressão 10 m³/min. (equipamento) | 0.174 | 277.15 | 48.22 |
| mo112 | h | Operário especializado construção. (mão de obra) | 0.415 | 98.35 | 40.82 |
| mo113 | h | Operário não qualificado construção. (mão de obra) | 0.138 | 96.77 | 13.35 |
| % | % | Custos directos complementares | 2 % | 159.26 | 3.19 |
|  |  | Custos directos |  |  | 162.45 |
