# Demolição de madre de madeira

- Propriedade do ficheiro: CYPE INGENIEROS, S.A.
- Formato: FIEBDC-3/2002
- Âmbito geográfico: Moçambique
- Moeda: MZN
- Custos indirectos: 3.00 %
- IVA: 17.00 %

## D Demolições

### DE Estruturas

#### DEM Madeira

**DEM110** m Demolição de madre de madeira.
Desmontagem para a sua reutilização de madre de madeira, com meios manuais e motosserra, e carga manual para camião ou contentor.
Critérios considerados na determinação do preço da unidade de obra: O preço inclui o desmontagem dos elementos de fixação.
Inclui: Desmontagem do elemento, com escoramento do mesmo se for necessário. Classificação e etiquetagem. Armazenamento dos materiais a reutilizar. Carga manual do material a reutilizar para camião. Remoção e acumulação dos restos de obra. Limpeza dos restos da obra. Carga manual dos restos de obra para camião ou contentor.
Critério de medição de projecto: Comprimento medido segundo documentação gráfica de Projecto.
Critério de medição de obra: Será medido o comprimento realmente desmontado segundo especificações de Projecto.

| Código | Un | Descrição | Rendimento | Preço | Importância |
|---|---|---|---|---|---|
| mq09sie010 | h | Motoserra a gasolina, de 50 cm de espada e 2 kW de potência. (equipamento) | 0.174 | 120.15 | 20.91 |
| mo020 | h | Oficial de 1ª construção. (mão de obra) | 0.207 | 134.36 | 27.81 |
| mo112 | h | Operário especializado construção. (mão de obra) | 0.207 | 98.35 | 20.36 |
| mo113 | h | Operário não qualificado construção. (mão de obra) | 0.345 | 96.77 | 33.39 |
| % | % | Custos directos complementares | 2 % | 102.47 | 2.05 |
|  |  | Custos directos |  |  | 104.52 |
