# Demolição de estrutura de madeira

- Propriedade do ficheiro: CYPE INGENIEROS, S.A.
- Formato: FIEBDC-3/2002
- Âmbito geográfico: Moçambique
- Moeda: MZN
- Custos indirectos: 3.00 %
- IVA: 17.00 %

## D Demolições

### DE Estruturas

#### DEM Madeira

**DEM100** m² Demolição de estrutura de madeira.
Demolição de estrutura de madeira, com meios manuais e motosserra, e carga manual para camião ou contentor.
Inclui: Demolição do elemento. Fragmentação do entulho em peças manejáveis. Remoção e acumulação de entulho. Limpeza dos restos da obra. Carga manual de entulho para camião ou contentor.
Critério de medição de projecto: Superfície medida segundo documentação gráfica de Projecto.
Critério de medição de obra: Medir-se-á a superfície realmente demolida segundo especificações de Projecto.

| Código | Un | Descrição | Rendimento | Preço | Importância |
|---|---|---|---|---|---|
| mq09sie010 | h | Motoserra a gasolina, de 50 cm de espada e 2 kW de potência. (equipamento) | 0.348 | 120.15 | 41.81 |
| mo020 | h | Oficial de 1ª construção. (mão de obra) | 0.415 | 134.36 | 55.76 |
| mo112 | h | Operário especializado construção. (mão de obra) | 0.415 | 98.35 | 40.82 |
| mo113 | h | Operário não qualificado construção. (mão de obra) | 0.691 | 96.77 | 66.87 |
| % | % | Custos directos complementares | 2 % | 205.26 | 4.11 |
|  |  | Custos directos |  |  | 209.37 |
