# Demolição de asna de madeira

- Propriedade do ficheiro: CYPE INGENIEROS, S.A.
- Formato: FIEBDC-3/2002
- Âmbito geográfico: Moçambique
- Moeda: MZN
- Custos indirectos: 3.00 %
- IVA: 17.00 %

## D Demolições

### DE Estruturas

#### DEM Madeira

**DEM120** Ud Demolição de asna de madeira.
Demolição de asna ligeira de madeira, de 4 m de vão entre apoios, com meios manuais e motosserra, e carga manual para camião ou contentor.
Critérios considerados na determinação do preço da unidade de obra: O preço inclui a picagem das entregas da asna nos muros de apoio.
Inclui: Picagem das entregas da asna nos muros de apoio. Demolição do elemento. Fragmentação do entulho em peças manejáveis. Remoção e acumulação de entulho. Limpeza dos restos da obra. Carga manual de entulho para camião ou contentor.
Critério de medição de projecto: Número de unidades previstas, segundo documentação gráfica de Projecto.
Critério de medição de obra: Será medido o número de unidades realmente demolidas segundo especificações de Projecto.

| Código | Un | Descrição | Rendimento | Preço | Importância |
|---|---|---|---|---|---|
| mq09sie010 | h | Motoserra a gasolina, de 50 cm de espada e 2 kW de potência. (equipamento) | 0.696 | 120.15 | 83.62 |
| mo020 | h | Oficial de 1ª construção. (mão de obra) | 0.829 | 134.36 | 111.38 |
| mo112 | h | Operário especializado construção. (mão de obra) | 0.829 | 98.35 | 81.53 |
| mo113 | h | Operário não qualificado construção. (mão de obra) | 1.382 | 96.77 | 133.74 |
| % | % | Custos directos complementares | 2 % | 410.27 | 8.21 |
|  |  | Custos directos |  |  | 418.48 |
