# Demolição de parapeito

- Propriedade do ficheiro: CYPE INGENIEROS, S.A.
- Formato: FIEBDC-3/2002
- Âmbito geográfico: Moçambique
- Moeda: MZN
- Custos indirectos: 3.00 %
- IVA: 17.00 %

## D Demolições

### DH Remates

#### DHE Exteriores

**DHE100** m Demolição de parapeito.
Remoção de parapeito metálico localizado entre as ombreiras do vão cobrindo a parte inferior das janelas e picagem do material de fixação aderido à sua superfície, com meios manuais e recuperação, armazenamento e colocação do material no mesmo local, sem deteriorar os elementos construtivos contíguos, e carga manual para camião ou contentor.
Inclui: Remoção do elemento. Classificação e etiquetagem. Armazenamento dos materiais a reutilizar. Reposição do elemento. Remoção e acumulação dos restos de obra. Limpeza dos restos da obra. Carga manual dos restos de obra para camião ou contentor.
Critério de medição de projecto: Comprimento medido segundo documentação gráfica de Projecto.
Critério de medição de obra: Será medido o comprimento realmente desmontado segundo especificações de Projecto.

| Código | Un | Descrição | Rendimento | Preço | Importância |
|---|---|---|---|---|---|
| mt08aaa010a | m³ | Água. (material) | 0.006 | 68.61 | 0.41 |
| mt01arg005a | t | Areia de pedreira, para argamassa preparada em obra. (material) | 0.012 | 717.47 | 8.61 |
| mt08cem000n | kg | Cimento cinzento em sacos. (material) | 3.600 | 5.64 | 20.30 |
| mt08adt010 | kg | Aditivo hidrófugo para impermeabilização de argamassas ou betões. (material) | 0.072 | 54.89 | 3.95 |
| mt20wwa010 | kg | Cola resina epóxi. (material) | 0.360 | 562.34 | 202.44 |
| mt20wwa020 | m | Vedação com silicone neutro, de 7 mm de espessura média. (material) | 2.800 | 95.50 | 267.40 |
| mt20wwa021 | m | Vedação com adesivo a frio especial para metais. (material) | 2.800 | 115.74 | 324.07 |
| mq06hor010 | h | Betoneira eléctrica com uma capacidade de amassadura de 160 l. (equipamento) | 0.018 | 123.37 | 2.22 |
| mo020 | h | Oficial de 1ª construção. (mão de obra) | 0.556 | 134.36 | 74.70 |
| mo113 | h | Operário não qualificado construção. (mão de obra) | 0.340 | 96.77 | 32.90 |
| % | % | Custos directos complementares | 2 % | 937.00 | 18.74 |
|  |  | Custos directos |  |  | 955.74 |
