# Remoção de cabos eléctricos

- Propriedade do ficheiro: CYPE INGENIEROS, S.A.
- Formato: FIEBDC-3/2002
- Âmbito geográfico: Moçambique
- Moeda: MZN
- Custos indirectos: 3.00 %
- IVA: 17.00 %

## D Demolições

### DI Instalações

#### DIE Eléctricas

**DIE102** m Remoção de cabos eléctricos.
Remoção de cabos eléctricos protegido por tubo encastrado na parede (sem incluir o arranque dos tubos encastrados na parede), com meios manuais, e carga manual para camião ou contentor.
Inclui: Desmontagem do elemento. Remoção e armazenamento do material desmontado. Limpeza dos restos da obra. Carga manual do material desmontado e restos da obra para camião ou contentor.
Critério de medição de projecto: Comprimento medido segundo documentação gráfica de Projecto.
Critério de medição de obra: Será medido o comprimento realmente desmontado segundo especificações de Projecto.

| Código | Un | Descrição | Rendimento | Preço | Importância |
|---|---|---|---|---|---|
| mo003 | h | Oficial de 1ª electricista. (mão de obra) | 0.015 | 138.06 | 2.07 |
| mo102 | h | Ajudante de electricista. (mão de obra) | 0.015 | 100.25 | 1.50 |
| % | % | Custos directos complementares | 2 % | 3.57 | 0.07 |
|  |  | Custos directos |  |  | 3.64 |
