# Remoção de cabos eléctricos

- Propriedade do ficheiro: CYPE INGENIEROS, S.A.
- Formato: FIEBDC-3/2002
- Âmbito geográfico: Moçambique
- Moeda: MZN
- Custos indirectos: 3.00 %
- IVA: 17.00 %

## D Demolições

### DI Instalações

#### DIE Eléctricas

**DIE102** m Remoção de cabos eléctricos.
Remoção de cabos eléctricos fixo na superfície sob calha protectora, com meios manuais e recuperação de material para localização posterior em outro local, sendo a ordem de execução do processo inversa à da sua instalação, e carga manual para camião ou contentor.
Inclui: Desmontagem do elemento. Classificação e etiquetagem. Armazenamento dos materiais a reutilizar. Carga manual do material a reutilizar para camião. Remoção e acumulação dos restos de obra. Limpeza dos restos da obra. Carga manual dos restos de obra para camião ou contentor.
Critério de medição de projecto: Comprimento medido segundo documentação gráfica de Projecto.
Critério de medição de obra: Será medido o comprimento realmente desmontado segundo especificações de Projecto.

| Código | Un | Descrição | Rendimento | Preço | Importância |
|---|---|---|---|---|---|
| mo003 | h | Oficial de 1ª electricista. (mão de obra) | 0.020 | 138.06 | 2.76 |
| mo102 | h | Ajudante de electricista. (mão de obra) | 0.020 | 100.25 | 2.01 |
| % | % | Custos directos complementares | 2 % | 4.77 | 0.10 |
|  |  | Custos directos |  |  | 4.87 |
