# Demolição de calha de drenagem pré-fabricada

- Propriedade do ficheiro: CYPE INGENIEROS, S.A.
- Formato: FIEBDC-3/2002
- Âmbito geográfico: Moçambique
- Moeda: MZN
- Custos indirectos: 3.00 %
- IVA: 17.00 %

## D Demolições

### DI Instalações

#### DIS Drenagens e ventilação

**DIS015** m Demolição de calha de drenagem pré-fabricada.
Demolição de calha de drenagem de polipropileno ou PVC, com martelo pneumático, sem deteriorar os colectores que possam estar ligados a ela e acondicionamento das suas extremidades, e carga manual para camião ou contentor.
Critérios considerados na determinação do preço da unidade de obra: O preço inclui a demolição da base de apoio.
Inclui: Demolição do elemento. Fragmentação do entulho em peças manejáveis. Remoção e acumulação de entulho. Limpeza dos restos da obra. Carga manual de entulho para camião ou contentor.
Critério de medição de projecto: Comprimento medido em projecção horizontal, segundo documentação gráfica de Projecto.
Critério de medição de obra: Será medido, em projecção horizontal, o comprimento realmente demolido segundo especificações de Projecto.

| Código | Un | Descrição | Rendimento | Preço | Importância |
|---|---|---|---|---|---|
| mq05mai030 | h | Martelo pneumático. (equipamento) | 0.203 | 163.41 | 33.17 |
| mq05pdm110 | h | Compressor portátil diesel média pressão 10 m³/min. (equipamento) | 0.101 | 277.15 | 27.99 |
| mo112 | h | Operário especializado construção. (mão de obra) | 0.238 | 98.35 | 23.41 |
| mo113 | h | Operário não qualificado construção. (mão de obra) | 0.119 | 96.77 | 11.52 |
| % | % | Custos directos complementares | 2 % | 96.09 | 1.92 |
|  |  | Custos directos |  |  | 98.01 |
