# Demolição de pavimento exterior de ladrilhos e/ou lajetas de betão

- Propriedade do ficheiro: CYPE INGENIEROS, S.A.
- Formato: FIEBDC-3/2002
- Âmbito geográfico: Moçambique
- Moeda: MZN
- Custos indirectos: 3.00 %
- IVA: 17.00 %

## D Demolições

### DM Pavimentos

#### DMX Pavimentos exteriores

**DMX050** m² Demolição de pavimento exterior de ladrilhos e/ou lajetas de betão.
Demolição de pavimento exterior de ladrilhos e/ou lajetas de betão, com martelo pneumático, e carga manual para camião ou contentor.
Critérios considerados na determinação do preço da unidade de obra: O preço inclui a picagem do material de fixação, mas não inclui a demolição da base suporte.
Inclui: Demolição do elemento. Fragmentação do entulho em peças manejáveis. Remoção e acumulação de entulho. Limpeza dos restos da obra. Carga manual de entulho para camião ou contentor.
Critério de medição de projecto: Superfície medida segundo documentação gráfica de Projecto.
Critério de medição de obra: Medir-se-á a superfície realmente demolida segundo especificações de Projecto.

| Código | Un | Descrição | Rendimento | Preço | Importância |
|---|---|---|---|---|---|
| mq05mai030 | h | Martelo pneumático. (equipamento) | 0.058 | 163.41 | 9.48 |
| mq05pdm110 | h | Compressor portátil diesel média pressão 10 m³/min. (equipamento) | 0.058 | 277.15 | 16.07 |
| mo112 | h | Operário especializado construção. (mão de obra) | 0.065 | 98.35 | 6.39 |
| mo113 | h | Operário não qualificado construção. (mão de obra) | 0.129 | 96.77 | 12.48 |
| % | % | Custos directos complementares | 2 % | 44.42 | 0.89 |
|  |  | Custos directos |  |  | 45.31 |
