# Demolição de valeta

- Propriedade do ficheiro: CYPE INGENIEROS, S.A.
- Formato: FIEBDC-3/2002
- Âmbito geográfico: Moçambique
- Moeda: MZN
- Custos indirectos: 3.00 %
- IVA: 17.00 %

## D Demolições

### DM Pavimentos

#### DMX Pavimentos exteriores

**DMX091** m Demolição de valeta.
Demolição de valeta sobre base de betão, com meios manuais, sem deteriorar os elementos construtivos contíguos, e carga manual para camião ou contentor.
Critérios considerados na determinação do preço da unidade de obra: O preço inclui a picagem do material de fixação.
Inclui: Demolição do elemento. Fragmentação do entulho em peças manejáveis. Remoção e acumulação de entulho. Limpeza dos restos da obra. Carga manual de entulho para camião ou contentor.
Critério de medição de projecto: Comprimento medido segundo documentação gráfica de Projecto.
Critério de medição de obra: Será medido o comprimento realmente demolido segundo especificações de Projecto.

| Código | Un | Descrição | Rendimento | Preço | Importância |
|---|---|---|---|---|---|
| mo112 | h | Operário especializado construção. (mão de obra) | 0.019 | 98.35 | 1.87 |
| mo113 | h | Operário não qualificado construção. (mão de obra) | 0.065 | 96.77 | 6.29 |
| % | % | Custos directos complementares | 2 % | 8.16 | 0.16 |
|  |  | Custos directos |  |  | 8.32 |
