# Demolição de revestimento com peças de pedra natural

- Propriedade do ficheiro: CYPE INGENIEROS, S.A.
- Formato: FIEBDC-3/2002
- Âmbito geográfico: Moçambique
- Moeda: MZN
- Custos indirectos: 3.00 %
- IVA: 17.00 %

## D Demolições

### DR Revestimentos

#### DRC De peças rígidas em paramentos verticais

**DRC020** m² Demolição de revestimento com peças de pedra natural.
Desmontagem de revestimento com peças de pedra natural com grampos de ancoragem, com meios manuais e recuperação de material para localização posterior em outro local, sendo a ordem de execução do processo inversa à da sua instalação, sem afectar a estabilidade do sistema de ancoragem, e carga manual para camião ou contentor.
Inclui: Desmontagem do elemento. Classificação e etiquetagem. Armazenamento dos materiais a reutilizar. Carga manual do material a reutilizar para camião. Remoção e acumulação dos restos de obra. Limpeza dos restos da obra. Carga manual dos restos de obra para camião ou contentor.
Critério de medição de projecto: Superfície medida segundo documentação gráfica de Projecto.
Critério de medição de obra: Será medida a superfície realmente desmontada segundo especificações de Projecto.

| Código | Un | Descrição | Rendimento | Preço | Importância |
|---|---|---|---|---|---|
| mo011 | h | Oficial de 1ª montador. (mão de obra) | 0.549 | 138.06 | 75.79 |
| mo080 | h | Ajudante de montador. (mão de obra) | 0.549 | 100.44 | 55.14 |
| % | % | Custos directos complementares | 2 % | 130.93 | 2.62 |
|  |  | Custos directos |  |  | 133.55 |
