# Remoção de pavimento de madeira

- Propriedade do ficheiro: CYPE INGENIEROS, S.A.
- Formato: FIEBDC-3/2002
- Âmbito geográfico: Moçambique
- Moeda: MZN
- Custos indirectos: 3.00 %
- IVA: 17.00 %

## D Demolições

### DR Revestimentos

#### DRS Pavimentos

**DRS040** m² Remoção de pavimento de madeira.
Remoção de pavimento existente no interior do edifício, de parquet flutuante de réguas de madeira multicamada ensambladas entre si através de cola ou com clipes, com meios manuais, sem deteriorar os elementos construtivos contíguos, e carga manual para camião ou contentor.
Critérios considerados na determinação do preço da unidade de obra: O preço não inclui a demolição da base suporte.
Inclui: Remoção do elemento. Remoção e armazenamento do material removido. Limpeza dos restos da obra. Carga manual do material removido e restos da obra para camião ou contentor.
Critério de medição de projecto: Superfície medida segundo documentação gráfica de Projecto.
Critério de medição de obra: Será medida a superfície realmente desmontada segundo especificações de Projecto.

| Código | Un | Descrição | Rendimento | Preço | Importância |
|---|---|---|---|---|---|
| mo112 | h | Operário especializado construção. (mão de obra) | 0.178 | 98.35 | 17.51 |
| mo113 | h | Operário não qualificado construção. (mão de obra) | 0.274 | 96.77 | 26.51 |
| % | % | Custos directos complementares | 2 % | 44.02 | 0.88 |
|  |  | Custos directos |  |  | 44.90 |
