# Demolição de base de pavimento

- Propriedade do ficheiro: CYPE INGENIEROS, S.A.
- Formato: FIEBDC-3/2002
- Âmbito geográfico: Moçambique
- Moeda: MZN
- Custos indirectos: 3.00 %
- IVA: 17.00 %

## D Demolições

### DR Revestimentos

#### DRS Pavimentos

**DRS080** m² Demolição de base de pavimento.
Demolição de base de pavimento de argamassa autonivelante existente no interior do edifício, de até 8 cm de espessura, com martelo pneumático, sem deteriorar os elementos construtivos contíguos, e carga manual para camião ou contentor.
Inclui: Demolição do elemento. Fragmentação do entulho em peças manejáveis. Remoção e acumulação de entulho. Limpeza dos restos da obra. Carga manual de entulho para camião ou contentor.
Critério de medição de projecto: Superfície medida segundo documentação gráfica de Projecto.
Critério de medição de obra: Medir-se-á a superfície realmente demolida segundo especificações de Projecto.

| Código | Un | Descrição | Rendimento | Preço | Importância |
|---|---|---|---|---|---|
| mq05mai030 | h | Martelo pneumático. (equipamento) | 0.229 | 163.41 | 37.42 |
| mq05pdm010a | h | Compressor portátil eléctrico 2 m³/min de caudal. (equipamento) | 0.115 | 152.60 | 17.55 |
| mo112 | h | Operário especializado construção. (mão de obra) | 0.271 | 98.35 | 26.65 |
| mo113 | h | Operário não qualificado construção. (mão de obra) | 0.440 | 96.77 | 42.58 |
| % | % | Custos directos complementares | 2 % | 124.20 | 2.48 |
|  |  | Custos directos |  |  | 126.68 |
