# Demolição de pavimento de marmorite "in situ"

- Propriedade do ficheiro: CYPE INGENIEROS, S.A.
- Formato: FIEBDC-3/2002
- Âmbito geográfico: Moçambique
- Moeda: MZN
- Custos indirectos: 3.00 %
- IVA: 17.00 %

## D Demolições

### DR Revestimentos

#### DRS Pavimentos

**DRS017** m² Demolição de pavimento de marmorite "in situ".
Demolição de pavimento existente no interior do edifício, de marmorite "in situ", com martelo pneumático, sem deteriorar os elementos construtivos contíguos, e carga manual para camião ou contentor.
Inclui: Demolição do elemento. Fragmentação do entulho em peças manejáveis. Remoção e acumulação de entulho. Limpeza dos restos da obra. Carga manual de entulho para camião ou contentor.
Critério de medição de projecto: Superfície medida segundo documentação gráfica de Projecto.
Critério de medição de obra: Medir-se-á a superfície realmente demolida segundo especificações de Projecto.

| Código | Un | Descrição | Rendimento | Preço | Importância |
|---|---|---|---|---|---|
| mq05mai030 | h | Martelo pneumático. (equipamento) | 0.174 | 161.97 | 28.18 |
| mq05pdm010a | h | Compressor portátil eléctrico 2 m³/min de caudal. (equipamento) | 0.174 | 151.25 | 26.32 |
| mo112 | h | Operário especializado construção. (mão de obra) | 0.206 | 97.25 | 20.03 |
| mo113 | h | Operário não qualificado construção. (mão de obra) | 0.137 | 95.68 | 13.11 |
| % | % | Custos directos complementares | 2 % | 87.64 | 1.75 |
|  |  | Custos directos |  |  | 89.39 |
