# Demolição de muro de alvenaria em vedação de terreno

- Propriedade do ficheiro: CYPE INGENIEROS, S.A.
- Formato: FIEBDC-3/2002
- Âmbito geográfico: Moçambique
- Moeda: MZN
- Custos indirectos: 3.00 %
- IVA: 17.00 %

## D Demolições

### DU Infra-estruturas no logradouro

#### DUV Vedações

**DUV020** m³ Demolição de muro de alvenaria em vedação de terreno.
Demolição de muro de alvenaria de bloco de betão furado, em vedação de terreno, com meios manuais, e carga manual de entulho para camião ou contentor.
Critérios considerados na determinação do preço da unidade de obra: O preço não inclui a demolição da fundação.
Inclui: Demolição do elemento. Fragmentação do entulho em peças manejáveis. Remoção e acumulação de entulho. Limpeza dos restos da obra. Carga manual de entulho para camião ou contentor.
Critério de medição de projecto: Volume medido segundo documentação gráfica de Projecto.
Critério de medição de obra: Será medido o volume realmente demolido segundo especificações de Projecto.

| Código | Un | Descrição | Rendimento | Preço | Importância |
|---|---|---|---|---|---|
| mo112 | h | Operário especializado construção. (mão de obra) | 2.213 | 97.25 | 215.21 |
| mo113 | h | Operário não qualificado construção. (mão de obra) | 2.213 | 95.68 | 211.74 |
| % | % | Custos directos complementares | 2 % | 426.95 | 8.54 |
|  |  | Custos directos |  |  | 435.49 |
