# Limpeza superficial de perfis metálicos em estruturas de aço

- Propriedade do ficheiro: CYPE INGENIEROS, S.A.
- Formato: FIEBDC-3/2002
- Âmbito geográfico: Moçambique
- Moeda: MZN
- Custos indirectos: 3.00 %
- IVA: 17.00 %

## E Estruturas

### EA Metálicas

#### EAK Preparação da superfície

**EAK010** m² Limpeza superficial de perfis metálicos em estruturas de aço.
Limpeza superficial de perfis metálicos, removendo os restos deteriorados de tinta, protecção ignífuga e outros revestimentos, através da projecção a seco de material abrasivo constituído por partículas de silicato de alumínio, até alcançar um grau de preparação Sa 2 segundo EN ISO 8501-1, eliminando quase toda a camada de laminação, o óxido visível e as partículas estranhas do suporte, até ficar 66% da superfície limpa e de cor cinzenta e limpeza posterior com aspirador de pó, ar comprimido limpo e seco ou escova limpa, para proceder posteriormente à aplicação de uma protecção antioxidante.
Critérios considerados na determinação do preço da unidade de obra: O preço não inclui a protecção antioxidante.
Inclui: Montagem e preparação do equipamento. Aplicação mecânica do jacto abrasivo. Desmontagem do equipamento. Limpeza da superfície suporte. Remoção e acumulação do material projectado e os restos gerados. Carga do material projectado e os restos gerados para camião ou contentor.
Critério de medição de projecto: Superfície medida segundo documentação gráfica de Projecto.
Critério de medição de obra: Medir-se-á a superfície realmente executada segundo especificações de Projecto.

| Código | Un | Descrição | Rendimento | Preço | Importância |
|---|---|---|---|---|---|
| mt08lim010a | kg | Abrasivo para limpeza através de jacto a pressão, formado por partículas de silicato de alumínio. (material) | 2.250 | 11.54 | 25.97 |
| mq08lch010 | h | Equipamento de jacto de areia à pressão. (equipamento) | 0.243 | 114.54 | 27.83 |
| mq08gel010k | h | Grupo electrogéneo insonorizado, trifásico, de 45 kVA de potência. (equipamento) | 0.243 | 192.48 | 46.77 |
| mo112 | h | Operário especializado construção. (mão de obra) | 0.288 | 98.35 | 28.32 |
| mo113 | h | Operário não qualificado construção. (mão de obra) | 0.288 | 96.77 | 27.87 |
| % | % | Custos directos complementares | 2 % | 156.76 | 3.14 |
|  |  | Custos directos |  |  | 159.90 |
