# Aço enformado em frio, em estrutura metálica leve autoportante de cobertura inclinada

- Propriedade do ficheiro: CYPE INGENIEROS, S.A.
- Formato: FIEBDC-3/2002
- Âmbito geográfico: Moçambique
- Moeda: MZN
- Custos indirectos: 3.00 %
- IVA: 17.00 %

## E Estruturas

### EA Metálicas

#### EAT Estruturas para coberturas

**EAT010** kg Aço enformado em frio, em estrutura metálica leve autoportante de cobertura inclinada.
Aço enformado em frio, galvanizado, tipo DX52D+Z275MA, em estrutura metálica leve autoportante de cobertura inclinada de estrutura leve de perfis, das séries omega, L, U, C ou Z; com rebites para a união dos perfis entre si e ancoragens mecânicas para a sua fixação.
Inclui: Marcação. Montagem da estrutura.
Critério de medição de projecto: Peso nominal medido segundo documentação gráfica de Projecto.
Critério de medição de obra: Determinar-se-á, a partir do peso obtido em balança oficial das unidades chegadas à obra, o peso das unidades realmente executadas segundo especificações de Projecto.

| Código | Un | Descrição | Rendimento | Preço | Importância |
|---|---|---|---|---|---|
| mt07ali050b | kg | Aço enformado em frio, galvanizado, tipo DX52D+Z275MA, em estrutura metálica leve autoportante de cobertura inclinada de estrutura leve de perfis, das séries omega, L, U, C ou Z; com rebites para a união dos perfis entre si e ancoragens mecânicas para a sua fixação. (material) | 1.000 | 169.46 | 169.46 |
| op00cor020 |  | Cortadora manual de metal, de disco. | 1.000 | 0.00 | 0.00 |
| op00ato010 |  | Aparafusadora. | 1.000 | 0.00 | 0.00 |
| op00tal010 |  | Berbequim. | 1.000 | 0.00 | 0.00 |
| mo047 | h | Oficial de 1ª montador de estruturas metálicas. (mão de obra) | 0.016 | 139.83 | 2.24 |
| mo094 | h | Ajudante de montador de estruturas metálicas. (mão de obra) | 0.016 | 104.45 | 1.67 |
| % | % | Custos directos complementares | 2 % | 173.37 | 3.47 |
|  |  | Custos directos |  |  | 176.84 |
