# Aço laminado a quente para reforço estrutural

- Propriedade do ficheiro: CYPE INGENIEROS, S.A.
- Formato: FIEBDC-3/2002
- Âmbito geográfico: Moçambique
- Moeda: MZN
- Custos indirectos: 3.00 %
- IVA: 17.00 %

## E Estruturas

### EA Metálicas

#### EAZ Reforços

**EAZ010** kg Aço laminado a quente para reforço estrutural.
Aço laminado EN 10025 S235JR, em peça simples de perfis laminados a quente das séries IPN, IPE, HEB, HEA, HEM e UPN, acabamento com primário antioxidante, moldando elementos de ancoragem, trabalhado em oficina e fixado através de soldadura, para reforço estrutural colocado a uma altura de mais de 3 m.
Critérios considerados na determinação do preço da unidade de obra: O preço inclui as soldaduras, os cortes, os desperdícios, as peças especiais, os casquilhos e os elementos auxiliares de montagem.
Inclui: Limpeza e preparação do plano de apoio. Marcação dos eixos. Colocação e fixação provisória do elemento. Nivelação e aprume. Execução das ligações soldadas.
Critério de medição de projecto: Peso nominal medido segundo documentação gráfica de Projecto.
Critério de medição de obra: Determinar-se-á, a partir do peso obtido em balança oficial das unidades chegadas à obra, o peso das unidades realmente executadas segundo especificações de Projecto.

| Código | Un | Descrição | Rendimento | Preço | Importância |
|---|---|---|---|---|---|
| mt07ala240aa | kg | Aço laminado EN 10025 S235JR, em peça simples de perfis laminados a quente das séries IPN, IPE, HEB, HEA, HEM e UPN, acabamento com primário antioxidante, moldando elementos de ancoragem, trabalhado em oficina, para colocar em obra através de soldadura, de aplicação em reforços estruturais. (material) | 1.000 | 91.46 | 91.46 |
| mq08sol020 | h | Equipamentos e elementos auxiliares para soldadura eléctrica. (equipamento) | 0.061 | 121.37 | 7.40 |
| op00cor020 |  | Cortadora manual de metal, de disco. | 1.000 | 0.00 | 0.00 |
| mo019 | h | Oficial de 1ª soldador. (mão de obra) | 0.072 | 134.60 | 9.69 |
| mo094 | h | Ajudante de montador de estruturas metálicas. (mão de obra) | 0.072 | 103.28 | 7.44 |
| % | % | Custos directos complementares | 2 % | 115.99 | 2.32 |
|  |  | Custos directos |  |  | 118.31 |
