# Transporte, colocação em obra e remoção de equipamento completo para injecção em trabalhos de consolidação de muros de alvenaria de pedra

- Propriedade do ficheiro: CYPE INGENIEROS, S.A.
- Formato: FIEBDC-3/2002
- Âmbito geográfico: Moçambique
- Moeda: MZN
- Custos indirectos: 3.00 %
- IVA: 17.00 %

## E Estruturas

### EC Cantarias

#### ECY Reparações

**ECY020** Ud Transporte, colocação em obra e remoção de equipamento completo para injecção em trabalhos de consolidação de muros de alvenaria de pedra.
Transporte, colocação em obra e remoção de equipamento completo para injecção a baixa pressão (máximo de 1 atm à saída da boca), injectores e material complementar, em trabalhos de consolidação de muros de alvenaria de pedra, a uma distância de entre 200 e 500 km.
Critérios considerados na determinação do preço da unidade de obra: O preço inclui o deslocamento à obra do pessoal especializado.
Inclui: Transporte à obra. Montagem do equipamento. Desmontagem do equipamento. Remoção do equipamento>.
Critério de medição de projecto: Número de unidades previstas, segundo documentação gráfica de Projecto.
Critério de medição de obra: Medir-se-á o número de unidades realmente executadas segundo especificações de Projecto.

| Código | Un | Descrição | Rendimento | Preço | Importância |
|---|---|---|---|---|---|
| mq06eim040b | Ud | Transporte, colocação em obra e remoção de equipamento completo para realização de injecções para consolidação de muros de alvenaria de pedra, a uma distância de entre 200 e 500 km. (equipamento) | 1.000 | 20025.23 | 20025.23 |
| % | % | Custos directos complementares | 2 % | 20025.23 | 400.50 |
|  |  | Custos directos |  |  | 20425.73 |
