# Reparação de fissuras em estrutura de alvenaria de tijolo cerâmico, com argamassa

- Propriedade do ficheiro: CYPE INGENIEROS, S.A.
- Formato: FIEBDC-3/2002
- Âmbito geográfico: Moçambique
- Moeda: MZN
- Custos indirectos: 3.00 %
- IVA: 17.00 %

## E Estruturas

### EF Alvenarias

#### EFY Reparações

**EFY010** m² Reparação de fissuras em estrutura de alvenaria de tijolo cerâmico, com argamassa.
Reparação de fissuras em estrutura de alvenaria de tijolo cerâmico através da vedação das juntas e fissuras com argamassa bastarda de cimento CEM II/A-L 32,5 R, cal e areia; elaborado em obra.
Inclui: Limpeza e preparação da zona a tratar. Picagem e saneamento em elementos instáveis. Limpeza de juntas. Vedação de juntas e fissuras com argamassa. Remoção e acumulação de entulho. Carga manual de entulho para camião ou contentor.
Critério de medição de projecto: Superfície medida segundo documentação gráfica de Projecto.
Critério de medição de obra: Medir-se-á a superfície realmente executada segundo especificações de Projecto.

| Código | Un | Descrição | Rendimento | Preço | Importância |
|---|---|---|---|---|---|
| mt09mor020a | m³ | Argamassa bastarda de cimento CEM II/A-L 32,5 R, cal e areia, tipo M-2,5, confeccionada em obra com 200 kg/m³ de cimento e uma proporção em volume 1:2:10. (material) | 0.006 | 6590.89 | 39.55 |
| mo020 | h | Oficial de 1ª construção. (mão de obra) | 0.412 | 134.36 | 55.36 |
| mo113 | h | Operário não qualificado construção. (mão de obra) | 0.412 | 96.77 | 39.87 |
| % | % | Custos directos complementares | 2 % | 134.78 | 2.70 |
|  |  | Custos directos |  |  | 137.48 |
