# Reparação de elemento estrutural de alvenaria de tijolo cerâmico, através de substituição de peças

- Propriedade do ficheiro: CYPE INGENIEROS, S.A.
- Formato: FIEBDC-3/2002
- Âmbito geográfico: Moçambique
- Moeda: MZN
- Custos indirectos: 3.00 %
- IVA: 17.00 %

## E Estruturas

### EF Alvenarias

#### EFY Reparações

**EFY025** m³ Reparação de elemento estrutural de alvenaria de tijolo cerâmico, através de substituição de peças.
Reparação de elemento estrutural de alvenaria meia vez de tijolo cerâmico, através da substituição de peças deterioradas por tijolo cerâmico face à vista perfurado clínquer, vermelho, 24x11,5x5 cm, junta refundada, assentes com argamassa de cimento confeccionada em obra, com 250 kg/m³ de cimento, cor cinzento, dosificação 1:6, fornecida em sacos, realizada por banquetas de estabilização ou em panos de dimensões reduzidas.
Inclui: Limpeza e preparação da zona a tratar. Picagem e saneamento em elementos instáveis. Escoramento dos elementos que o necessitem. Preparação da argamassa. Humedecimento do paramento e dos tijolos. Colocação dos tijolos por fiadas a nível. Enchimento das juntas. Remoção e acumulação de entulho. Carga manual de entulho para camião ou contentor.
Critério de medição de projecto: Volume medido segundo documentação gráfica de Projecto.
Critério de medição de obra: Medir-se-á o volume realmente executado segundo especificações de Projecto.

| Código | Un | Descrição | Rendimento | Preço | Importância |
|---|---|---|---|---|---|
| mt05cvk010a | Ud | Tijolo cerâmico face à vista perfurado clínquer, vermelho, 24x11,5x5 cm, para utilização em alvenaria não protegida (peça U), densidade 1300 kg/m³, segundo NP EN 771-1. (material) | 579.710 | 11.67 | 6765.22 |
| mt08aaa010a | m³ | Água. (material) | 0.040 | 68.61 | 2.74 |
| mt01arg005a | t | Areia de pedreira, para argamassa preparada em obra. (material) | 0.326 | 717.47 | 233.90 |
| mt08cem000n | kg | Cimento cinzento em sacos. (material) | 50.400 | 5.64 | 284.26 |
| mq06hor010 | h | Betoneira eléctrica com uma capacidade de amassadura de 160 l. (equipamento) | 0.162 | 123.37 | 19.99 |
| mo020 | h | Oficial de 1ª construção. (mão de obra) | 13.723 | 134.36 | 1843.82 |
| mo113 | h | Operário não qualificado construção. (mão de obra) | 10.983 | 96.77 | 1062.82 |
| % | % | Custos directos complementares | 2 % | 10212.75 | 204.26 |
|  |  | Custos directos |  |  | 10417.01 |
