# Preparação de superfície de betão estrutural, com meios manuais

- Propriedade do ficheiro: CYPE INGENIEROS, S.A.
- Formato: FIEBDC-3/2002
- Âmbito geográfico: Moçambique
- Moeda: MZN
- Custos indirectos: 3.00 %
- IVA: 17.00 %

## E Estruturas

### EH Betão armado

#### EHK Preparação da superfície

**EHK010** m² Preparação de superfície de betão estrutural, com meios manuais.
Preparação de superfície de betão estrutural, para a posterior aplicação de produtos reparadores e protectores, através de picagem com martelo eléctrico, até alcançar uma profundidade de 20 mm, eliminando o betão em mau estado até chegar às armaduras, e carga manual do entulho gerado para camião ou contentor.
Inclui: Marcação da zona a sanear. Picagem da superfície com martelo eléctrico. Limpeza da superfície suporte. Remoção e acumulação dos restos gerados. Carga manual do entulho gerado para camião ou contentor.
Critério de medição de projecto: Superfície medida segundo documentação gráfica de Projecto.
Critério de medição de obra: Medir-se-á a superfície realmente executada segundo especificações de Projecto.

| Código | Un | Descrição | Rendimento | Preço | Importância |
|---|---|---|---|---|---|
| mq05mai040 | h | Martelo eléctrico. (equipamento) | 0.696 | 112.15 | 78.06 |
| mq08gel010k | h | Grupo electrogéneo insonorizado, trifásico, de 45 kVA de potência. (equipamento) | 0.696 | 192.48 | 133.97 |
| mo112 | h | Operário especializado construção. (mão de obra) | 0.824 | 98.35 | 81.04 |
| mo113 | h | Operário não qualificado construção. (mão de obra) | 0.824 | 96.77 | 79.74 |
| % | % | Custos directos complementares | 2 % | 372.81 | 7.46 |
|  |  | Custos directos |  |  | 380.27 |
