# Ponte de aderência entre argamassa de reparação e betão existente, e protector de armaduras de aço, à base de resina epóxi

- Propriedade do ficheiro: CYPE INGENIEROS, S.A.
- Formato: FIEBDC-3/2002
- Âmbito geográfico: Moçambique
- Moeda: MZN
- Custos indirectos: 3.00 %
- IVA: 17.00 %

## E Estruturas

### EH Betão armado

#### EHO Protecções

**EHO020** m² Ponte de aderência entre argamassa de reparação e betão existente, e protector de armaduras de aço, à base de resina epóxi.
Aplicação manual de primário activo de dois componentes à base de resina epóxi, de cor vermelho, garantindo a aderência entre ambos, (rendimento: 1 kg/m²).
Critérios considerados na determinação do preço da unidade de obra: O preço não inclui a argamassa de reparação.
Inclui: Limpeza da superfície suporte. Preparação da mistura. Aplicação do produto.
Critério de medição de projecto: Superfície medida segundo documentação gráfica de Projecto.
Critério de medição de obra: Medir-se-á a superfície realmente executada segundo especificações de Projecto.

| Código | Un | Descrição | Rendimento | Preço | Importância |
|---|---|---|---|---|---|
| mt09reh040b | kg | Primário activo de dois componentes à base de resina epóxi, de cor vermelho, impermeável à água, ao oxigénio, aos cloretos e aos óleos, para a protecção e passivação de armaduras de aço, e como ponte de aderência entre betão ou argamassa fresca e betão ou argamassa endurecida (material) | 1.000 | 450.32 | 450.32 |
| mo112 | h | Operário especializado construção. (mão de obra) | 0.137 | 98.35 | 13.47 |
| % | % | Custos directos complementares | 2 % | 463.79 | 9.28 |
|  |  | Custos directos |  |  | 473.07 |
