# Vigota de madeira serrada

- Propriedade do ficheiro: CYPE INGENIEROS, S.A.
- Formato: FIEBDC-3/2002
- Âmbito geográfico: Moçambique
- Moeda: MZN
- Custos indirectos: 3.00 %
- IVA: 17.00 %

## E Estruturas

### EM Madeira

#### EME Vigotas

**EME020** m Vigota de madeira serrada.
Vigota de madeira serrada de pinho, de 70x70 mm de secção, com acabamento polido. Colocação em obra: simplesmente apoiada.
Inclui: Implantação e marcação de eixos, nos pontos de apoio da vigota. Colocação e fixação provisória da vigota. Aprumo e nivelamento.
Critério de medição de projecto: Comprimento medido segundo documentação gráfica de Projecto, incluindo as entregas.
Critério de medição de obra: Medir-se-á o comprimento realmente executado segundo especificações de Projecto, incluindo as entregas. Consideram-se incluídos todos os elementos integrantes da estrutura assinalados nos desenhos e pormenores do Projecto.

| Código | Un | Descrição | Rendimento | Preço | Importância |
|---|---|---|---|---|---|
| mt07mee101dd | m³ | Madeira serrada de pinho para vigotas, de até 5 m de comprimento, de 70x70 mm de secção, com acabamento polido. (material) | 0.005 | 27913.72 | 139.57 |
| op00cla010 |  | Pregadora pneumática. | 1.000 | 0.00 | 0.00 |
| op00cep010 |  | Plainas. | 1.000 | 0.00 | 0.00 |
| mo048 | h | Oficial de 1ª montador de estruturas de madeira. (mão de obra) | 0.094 | 139.83 | 13.14 |
| mo095 | h | Ajudante de montador de estruturas de madeira. (mão de obra) | 0.023 | 104.45 | 2.40 |
| % | % | Custos directos complementares | 2 % | 155.11 | 3.10 |
|  |  | Custos directos |  |  | 158.21 |
