# Porta-pilar com apoio fixo

- Propriedade do ficheiro: CYPE INGENIEROS, S.A.
- Formato: FIEBDC-3/2002
- Âmbito geográfico: Moçambique
- Moeda: MZN
- Custos indirectos: 3.00 %
- IVA: 17.00 %

## E Estruturas

### EM Madeira

#### EMM Elementos auxiliares para estruturas de madeira

**EMM031** Ud Porta-pilar com apoio fixo.
Porta-pilar em U para pilar circular, de aço EN 10025 S235JR, com protecção Z275 face à corrosão, de 100 mm de diâmetro mm na zona a conectar com o pilar, perno de 20 mm de diâmetro e 200 mm de comprimento, embutido no betão fresco e 3 mm de espessura; formando um apoio fixo de 130 mm de altura para pilar de madeira; e fixado ao pilar com 60 parafusos autoperfurantes para madeira, de 3,5 mm de diâmetro e 40 mm de comprimento, de aço galvanizado com revestimento de crómio.
Inclui: Colocação e fixação provisória dos elementos de ligação. Aprumo e nivelamento. Ajuste das peças e uniões entre os diferentes componentes da estrutura.
Critério de medição de projecto: Número de unidades previstas, segundo documentação gráfica de Projecto.
Critério de medição de obra: Medir-se-á o número de unidades realmente executadas segundo especificações de Projecto.

| Código | Un | Descrição | Rendimento | Preço | Importância |
|---|---|---|---|---|---|
| mt07emr012kjnae | Ud | Porta-pilar em U para pilar circular, de aço EN 10025 S235JR, com protecção Z275 face à corrosão, de 100 mm de diâmetro mm na zona a conectar com o pilar, perno de 20 mm de diâmetro e 200 mm de comprimento, para embutir no betão fresco e 3 mm de espessura; para execução de apoio fixo em pilar de madeira, de 130 mm de altura. (material) | 1.000 | 1219.97 | 1219.97 |
| mt07emr113ac | Ud | Parafuso autoperfurante para madeira, de 3,5 mm de diâmetro e 40 mm de comprimento, de aço galvanizado com revestimento de crómio. (material) | 60.000 | 2.48 | 148.80 |
| mo048 | h | Oficial de 1ª montador de estruturas de madeira. (mão de obra) | 0.302 | 139.83 | 42.23 |
| mo095 | h | Ajudante de montador de estruturas de madeira. (mão de obra) | 0.302 | 104.45 | 31.54 |
| % | % | Custos directos complementares | 2 % | 1442.54 | 28.85 |
|  |  | Custos directos |  |  | 1471.39 |
