# Pala de madeira

- Propriedade do ficheiro: CYPE INGENIEROS, S.A.
- Formato: FIEBDC-3/2002
- Âmbito geográfico: Moçambique
- Moeda: MZN
- Custos indirectos: 3.00 %
- IVA: 17.00 %

## E Estruturas

### EM Madeira

#### EMP Alpendres e palas

**EMP030** Ud Pala de madeira.
Pala de madeira lamelada de abeto tratada em autoclave, de 1710x700x950 mm e 1,2 m² de superfície. Inclusive acessórios, peças especiais, elementos de ancoragem e verniz para tratamento de protecção.
Inclui: Marcação de alinhamentos e níveis. Montagem da pala. Envernizamento.
Critério de medição de projecto: Número de unidades previstas, segundo documentação gráfica de Projecto.
Critério de medição de obra: Medir-se-á o número de unidades realmente executadas segundo especificações de Projecto.

| Código | Un | Descrição | Rendimento | Preço | Importância |
|---|---|---|---|---|---|
| mt07emo030a | Ud | Pala de madeira lamelada de abeto tratada em autoclave, de 1710x700x950 mm e 1,2 m² de superfície, inclusive acessórios, peças especiais, elementos de ancoragem e verniz para tratamento de protecção. (material) | 1.000 | 20176.56 | 20176.56 |
| op00tal010 |  | Berbequim. | 1.000 | 0.00 | 0.00 |
| op00ato010 |  | Aparafusadora. | 1.000 | 0.00 | 0.00 |
| mo048 | h | Oficial de 1ª montador de estruturas de madeira. (mão de obra) | 1.285 | 139.83 | 179.68 |
| mo095 | h | Ajudante de montador de estruturas de madeira. (mão de obra) | 1.285 | 104.45 | 134.22 |
| % | % | Custos directos complementares | 2 % | 20490.46 | 409.81 |
|  |  | Custos directos |  |  | 20900.27 |
