# Tratamento contra a carcoma em elemento estrutural de madeira

- Propriedade do ficheiro: CYPE INGENIEROS, S.A.
- Formato: FIEBDC-3/2002
- Âmbito geográfico: Moçambique
- Moeda: MZN
- Custos indirectos: 3.00 %
- IVA: 17.00 %

## E Estruturas

### EM Madeira

#### EMU Tratamentos preventivos e curativos

**EMU010** m² Tratamento contra a carcoma em elemento estrutural de madeira.
Tratamento curativo contra a carcoma em viga de madeira, através da realização de 3 furos por metro e linha, com 2 linhas por face do elemento, executados em triângulos sobre uma das suas faces, com uma profundidade do furo de 2/3 da espessura do elemento e 6 mm de diâmetro; injecção de líquido protector em cada um dos furos efectuados e aplicação posterior, com trincha, pincel ou pistola, de duas demãos, de 0,3 l/m² cada uma, do mesmo produto. Inclusive eliminação prévia dos materiais que cobrem o elemento a tratar, protecção dos elementos da envolvente, desbastamento da madeira degradada e montagem do equipamento de injecção.
Inclui: Protecção dos elementos da envolvente. Implantação dos orifícios no elemento de madeira. Realização de furos. Montagem do equipamento de injecção. Injecção do produto anti-xilófagos. Limpeza de restos. Aplicação do tratamento com trincha.
Critério de medição de projecto: Superfície medida segundo documentação gráfica de Projecto.
Critério de medição de obra: Medir-se-á a superfície realmente executada segundo especificações de Projecto.

| Código | Un | Descrição | Rendimento | Preço | Importância |
|---|---|---|---|---|---|
| mt27tlr030 | l | Líquido protector incolor para tratamento anti-caruncho de elementos de madeira, para aplicar com trincha, pincel ou pistola, ou através de injecção ou imersão. (material) | 0.700 | 958.55 | 670.99 |
| mt27wav040 | Ud | Válvula de retenção de plástico, para impedir o retrocesso do produto. (material) | 6.000 | 28.51 | 171.06 |
| mq08etm010 | h | Equipamento de injecção de fungicida em elementos de madeira, com boca de injecção. (equipamento) | 0.167 | 96.71 | 16.15 |
| op00tal010 |  | Berbequim. | 1.000 | 0.00 | 0.00 |
| mo038 | h | Oficial de 1ª pintor. (mão de obra) | 0.412 | 132.85 | 54.73 |
| mo076 | h | Ajudante de pintor. (mão de obra) | 0.549 | 99.31 | 54.52 |
| % | % | Custos directos complementares | 2 % | 967.45 | 19.35 |
|  |  | Custos directos |  |  | 986.80 |
