# Substituição de lintel de madeira

- Propriedade do ficheiro: CYPE INGENIEROS, S.A.
- Formato: FIEBDC-3/2002
- Âmbito geográfico: Moçambique
- Moeda: MZN
- Custos indirectos: 3.00 %
- IVA: 17.00 %

## E Estruturas

### EM Madeira

#### EMW Substituições

**EMW020** m Substituição de lintel de madeira.
Substituição de lintel existente em vão de muro, de madeira em mau estado ou deteriorado, por um lintel de madeira serrada de pinho silvestre (Pinus sylvestris), acabamento polido, para aplicações estruturais, classe resistente C18 segundo EN 338 e EN 1912 e protecção contra agentes bióticos que corresponde com a classe de penetração NP2 (3 mm nas faces laterais do alburno) segundo EN 351-1, de 20x20 cm de secção, colocado sobre camada de argamassa de cimento, confeccionada em obra, com aditivo hidrófugo, dosificação 1:3.
Critérios considerados na determinação do preço da unidade de obra: O preço não inclui o montagem e desmontagem do escoramento.
Inclui: Desmontagem do elemento. Fragmentação do entulho em peças manejáveis. Carga manual de entulho para camião ou contentor. Escoramento do muro. Implantação e marcação dos eixos, nos pontos de apoio do muro. Apresentação da peça sobre o muro. Colocação e nivelamento. Fixação ao muro.
Critério de medição de projecto: Comprimento medido segundo documentação gráfica de Projecto.
Critério de medição de obra: Medir-se-á o comprimento realmente executado segundo especificações de Projecto.

| Código | Un | Descrição | Rendimento | Preço | Importância |
|---|---|---|---|---|---|
| mt07mee019j | m³ | Madeira serrada de pinho silvestre (Pinus sylvestris), com acabamento polido, para lintel, para aplicações estruturais, classe resistente C18 segundo EN 338 e EN 1912 e protecção contra agentes bióticos que corresponde com a classe de penetração NP2 segundo EN 351-1, trabalhado em oficina. (material) | 0.048 | 27913.72 | 1339.86 |
| mt08aaa010a | m³ | Água. (material) | 0.006 | 68.61 | 0.41 |
| mt01arg005a | t | Areia de pedreira, para argamassa preparada em obra. (material) | 0.012 | 717.47 | 8.61 |
| mt08cem000n | kg | Cimento cinzento em sacos. (material) | 3.600 | 5.64 | 20.30 |
| mt08adt010 | kg | Aditivo hidrófugo para impermeabilização de argamassas ou betões. (material) | 0.072 | 54.89 | 3.95 |
| mq06hor010 | h | Betoneira eléctrica com uma capacidade de amassadura de 160 l. (equipamento) | 0.006 | 123.37 | 0.74 |
| op00cla010 |  | Pregadora pneumática. | 1.000 | 0.00 | 0.00 |
| op00cep010 |  | Plainas. | 1.000 | 0.00 | 0.00 |
| mo017 | h | Oficial de 1ª carpinteiro. (mão de obra) | 1.236 | 136.30 | 168.47 |
| mo020 | h | Oficial de 1ª construção. (mão de obra) | 1.236 | 134.36 | 166.07 |
| mo113 | h | Operário não qualificado construção. (mão de obra) | 0.706 | 96.77 | 68.32 |
| % | % | Custos directos complementares | 2 % | 1776.73 | 35.53 |
|  |  | Custos directos |  |  | 1812.26 |
