# Viga pré-fabricada de betão pré-esforçado, imitação de madeira

- Propriedade do ficheiro: CYPE INGENIEROS, S.A.
- Formato: FIEBDC-3/2002
- Âmbito geográfico: Moçambique
- Moeda: MZN
- Custos indirectos: 3.00 %
- IVA: 17.00 %

## E Estruturas

### EP Pré-fabricadas de betão

#### EPV Vigas

**EPV020** m Viga pré-fabricada de betão pré-esforçado, imitação de madeira.
Viga pré-fabricada de betão pré-esforçado, de 16x19 cm, com varão de aço para pré-esforçar, de 5 mm de diâmetro, com um momento flector máximo de 30 kN·m, acabamento imitação madeira, com uma demão de lasur, apoiada sobre uma camada de argamassa de cimento, confeccionada em obra, dosificação 1:5.
Inclui: Implantação das vigas. Colocação e fixação provisória da viga. Ajuste à sua posição correcta e nivelamento. Formação da união com os elementos de apoio. Enchimento e vedação das juntas. Montagem e desmontagem de escoras complementares.
Critério de medição de projecto: Comprimento medido entre eixos, segundo documentação gráfica de Projecto.
Critério de medição de obra: Medir-se-á, a eixos, o comprimento realmente executado segundo especificações de Projecto.

| Código | Un | Descrição | Rendimento | Preço | Importância |
|---|---|---|---|---|---|
| mt07pha070a | m | Viga pré-fabricada de betão pré-esforçado, de 16x19 cm, com varão de aço para pré-esforçar, de 5 mm de diâmetro, com um momento flector máximo de 30 kN·m, acabamento imitação madeira, com uma demão de lasur, segundo EN 13225. (material) | 1.000 | 4004.05 | 4004.05 |
| mt08aaa010a | m³ | Água. (material) | 0.006 | 68.61 | 0.41 |
| mt01arg005a | t | Areia de pedreira, para argamassa preparada em obra. (material) | 0.002 | 717.47 | 1.43 |
| mt08cem000n | kg | Cimento cinzento em sacos. (material) | 0.300 | 5.64 | 1.69 |
| mq06hor010 | h | Betoneira eléctrica com uma capacidade de amassadura de 160 l. (equipamento) | 0.006 | 123.37 | 0.74 |
| mo046 | h | Oficial de 1ª montador de estruturas pré-fabricadas de betão. (mão de obra) | 0.069 | 139.83 | 9.65 |
| mo093 | h | Ajudante de montador de estruturas pré-fabricadas de betão. (mão de obra) | 0.137 | 104.45 | 14.31 |
| % | % | Custos directos complementares | 2 % | 4032.28 | 80.65 |
|  |  | Custos directos |  |  | 4112.93 |
