# Parede de placas de gesso laminado

- Propriedade do ficheiro: CYPE INGENIEROS, S.A.
- Formato: FIEBDC-3/2002
- Âmbito geográfico: Moçambique
- Moeda: MZN
- Custos indirectos: 3.00 %
- IVA: 17.00 %

## F Fachadas, divisões e protecções

### FB Paredes divisórias de placas

#### FBY De placas de gesso laminado

**FBY010** m² Parede de placas de gesso laminado.
Parede simples (15+48+15)/400 (48) (com uma placa tipo normal em cada face, de 15 mm de espessura cada placa), de 78 mm de espessura total, com nível de qualidade do acabamento standard (Q2), formado por uma estrutura simples de perfis de chapa de aço galvanizado de 48 mm de largura, à base de montantes (elementos verticais) separados 400 mm entre si, com disposição normal "N" e canais (elementos horizontais), à qual aparafusam-se duas placas no total (uma placa tipo normal em cada face, de 15 mm de espessura cada placa). Inclusive banda autocolante dessolidarizante; fixações para a ancoragem de canais e montantes metálicos; parafusos para a fixação das placas; fita de papel com reforço metálico e massa e fita para o tratamento de juntas.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12psg041b | m | Banda autocolante dessolidarizante de espuma de poliuretano de células fechadas, de 3,2 mm de espessura e 50 mm de largura, resistência térmica 0,10 m²°C/W, condutibilidade térmica 0,032 W/(m°C). (material) | 1.200 | 23.49 | 28.19 |
| mt12psg070c | m | Canal de perfil de aço galvanizado de 48 mm de largura, segundo EN 14195. (material) | 0.700 | 126.31 | 88.42 |
| mt12psg060c | m | Montante de perfil de aço galvanizado de 48 mm de largura, segundo EN 14195. (material) | 2.750 | 152.51 | 419.40 |
| mt12psg010b | m² | Placa de gesso laminado A / EN 520 - 1200 / comprimento / 15 / com os bordos longitudinais afinados. (material) | 2.100 | 485.58 | 1019.72 |
| mt12psg081c | Ud | Parafuso autoperfurante 3,5x25 mm. (material) | 38.000 | 0.81 | 30.78 |
| mt12psg220 | Ud | Fixação composta por bucha e parafuso 5x27. (material) | 1.600 | 6.20 | 9.92 |
| mt12psg035a | kg | Massa de colagem, segundo EN 14496. (material) | 0.100 | 46.12 | 4.61 |
| mt12psg030a | kg | Massa de juntas, segundo EN 13963. (material) | 0.600 | 95.67 | 57.40 |
| mt12psg040a | m | Fita microperfurada de papel, segundo EN 13963. (material) | 3.200 | 4.01 | 12.83 |
| mt12psg040b | m | Fita de papel com reforço metálico, segundo NP EN 14353. (material) | 0.300 | 39.93 | 11.98 |
| op00ato010 |  | Aparafusadora. | 1.000 | 0.00 | 0.00 |
| op00fre010 |  | Fresadora. | 1.000 | 0.00 | 0.00 |
| mo053 | h | Oficial de 1ª montador de pré-fabricados interiores. (mão de obra) | 0.399 | 144.14 | 57.51 |
| mo100 | h | Ajudante de montador de pré-fabricados interiores. (mão de obra) | 0.399 | 104.83 | 41.83 |
| % | % | Custos directos complementares | 2 % | 1782.59 | 35.65 |
|  |  | Custos directos |  |  | 1818.24 |
