# Parapeito de alvenaria

- Propriedade do ficheiro: CYPE INGENIEROS, S.A.
- Formato: FIEBDC-3/2002
- Âmbito geográfico: Moçambique
- Moeda: MZN
- Custos indirectos: 3.00 %
- IVA: 17.00 %

## F Fachadas, divisões e protecções

### FD Protecções e gradeamentos

#### FDA Parapeitos

**FDA005** m Parapeito de alvenaria.
Parapeito de 1,25 m de altura, de 15 cm de espessura de alvenaria, de tijolo cerâmico furado triplo, para revestir, 30x20x15 cm, com juntas horizontais e verticais de 10 mm de espessura, junta refundada, assente com argamassa de cimento confeccionada em obra, com 250 kg/m³ de cimento, cor cinzento, dosificação 1:6, fornecida em sacos; emboço em ambas as faces com argamassa de cimento confeccionada em obra, com 250 kg/m³ de cimento, cor cinzento, dosificação 1:6, fornecida em sacos. Inclusive peça superior de coroamento.
Inclui: Limpeza e preparação da superfície de apoio. Marcação da alvenaria a realizar. Preparação da argamassa. Assentamento da primeira fiada sobre camada de argamassa. Colocação e aprumo de prumos de referência. Colocação de fios entre prumos. Colocação de fios de prumo fixos nas arestas. Colocação das peças por fiadas a nível. Marcação de alinhamentos e níveis. Execução de encontros e pilastras. Emboço de paramentos.
Critério de medição de projecto: Comprimento medido entre eixos, segundo documentação gráfica de Projecto.
Critério de medição de obra: Medir-se-á, a eixos, o comprimento realmente executado segundo especificações de Projecto.

| Código | Un | Descrição | Rendimento | Preço | Importância |
|---|---|---|---|---|---|
| mt04lpt010e | Ud | Tijolo cerâmico furado triplo, para revestir, 30x20x15 cm, para utilização em alvenaria protegida (peça P), densidade 650 kg/m³, segundo NP EN 771-1. (material) | 19.688 | 13.35 | 262.83 |
| mt08aaa010a | m³ | Água. (material) | 0.029 | 68.61 | 1.99 |
| mt01arg005a | t | Areia de pedreira, para argamassa preparada em obra. (material) | 0.186 | 717.47 | 133.45 |
| mt08cem000n | kg | Cimento cinzento em sacos. (material) | 28.839 | 5.64 | 162.65 |
| mt20ahp010j | m | Capeamento pré-fabricado de betão, com um ângulo de inclinação de 10°, de cor branca, em peças de 500x200x50 mm, com pingadeira, para revestimento de muros, e ancoragem metálica de aço inoxidável na sua face inferior. (material) | 1.050 | 955.71 | 1003.50 |
| mq06hor010 | h | Betoneira eléctrica com uma capacidade de amassadura de 160 l. (equipamento) | 0.093 | 123.37 | 11.47 |
| mo021 | h | Oficial de 1ª construção em trabalhos auxiliares de pedreiro. (mão de obra) | 2.149 | 134.36 | 288.74 |
| mo078 | h | Ajudante de construção em trabalhos auxiliares de pedreiro. (mão de obra) | 1.069 | 100.44 | 107.37 |
| mo114 | h | Operário não qualificado construção em trabalhos auxiliares de pedreiro. (mão de obra) | 1.472 | 96.77 | 142.45 |
| % | % | Custos directos complementares | 2 % | 2114.45 | 42.29 |
|  |  | Custos directos |  |  | 2156.74 |
